# Bauhof Schöneweide / Neubau Werkstatt IJGD
Angebotsaufforderung (GAEB 90, DA83)
DV-Nummer: BSB
Währung: EUR
Auftraggeber: Deutsche Stiftung Denkmalschutz, Brüderstr. 13, 10178 Berlin

## BSB 26 SiGeKo
Datum: 02.10.26

*Hinweis*
Gliederung der Leistungsbeschreibung

Allgemeine Baubeschreibung Architekt
Bezeichnung der Baustelle
Leistungspositionen

Anlagenverzeichnis Pläne/Berechnungen/Gutachten

Pläne
 Die bei der Kalkulation zu berücksichtigenden Pläne
sind dem Anhang zu
entnehmen.

Weitere Unterlagen
Statischer Nachweis vom 24.10.2025
Brandschutznachweis vom 31.10.2025
GEG Nachweis vom 23.07.2025
Schallschutznachweis vom 21.10.2025
Baugrundgutachten vom 20.06.2023
Barrierefreiheitskonzept vom 26.11.2024

Nach Beauftragung werden dem Auftragnehmer zusätzlich
zur Verfügung gestellt:

- Projektbeteiligtenliste
- Baustelleneinrichtungsplan
- ggf. weitere für die Leistungserbringung
erforderliche Únterlagen

*Hinweis*
2. Allgemeine Angaben zum Bauvorhaben

Das Land Berlin hat sich mit Beschluss vom 15.11.2018
(Drucksachen Nrn. 18/0965 und
18/1448) verpflichtet, eine eigene Jugendbauhütte zu
etablieren. In einer Pressemitteilung
zum Beschluss des Doppelhaushalts für die Jahre 2020
und 2021 vom 13.12.2019 betont
Senator Dr. Klaus Lederer, dass "wir [...] Handwerks-
und Bautechniken als Kulturelles
Erbe [verstehen] und [...] sie mit Hilfe der
Jugendbauhütte Berlin an nachfolgende
Generationen weitergeben und somit am Leben erhalten
[werden]." Um diesen Zweck zu
erfüllen, ist die Weiterentwicklung der Berliner
Jugendbauhütte um die Ergänzung einer
eigenen Werkstatt unbedingt erforderlich.
Für die Durchführung von Jugendbauhütten-Seminare ist
es unser Ziel, allen Freiwilligen
praktische Erfahrungen mindestens mit den Werkstoffen
Holz, Stein, Glas und Metall zu
ermöglichen. Dafür sind eigene Werkstätten
unerlässlich, da es in Berlin keine offenen
Werkstätten gibt, die unter der Woche verfügbar sind.

Mit eigenen Werkstätten kann die Jugendbauhütte
einerseits sehr viele hochinteressante
Anleiter*innen/Meister*innen/Restaurator*innen für
praktische Workshops/Bildungsarbeit
gewinnen. Die Nachfrage ist jetzt bereits enorm.
Außerdem könnten hier auch
verbindende Workshops stattfinden: Freiwillige mit
Schüler*innen/Kindern, Freiwillige mit
Fachleuten, Freiwillige mit Denkmalpfleger*innen,
Azubis, Studierenden etc.

Das Werkstattgebäude wird in Kooperation mit der
Jugendbauhütte ausgeführt. Dabei
übernimmt die Jugendbauhütte nicht nur die Rolle der
späteren Nutzer sondern ebenfalls
ausführende Arbeiten am Gebäude in Eigenleistung.

Von besonderer Relevanz ist ebenfalls die Absicht so
viele Materialien und Bauteile wie
möglich aus einer vorherigen Nutzung, d.h. als Re-Use
Materialien oder Bauteile zu
verwenden. Aktuell steht schon fest, dass das Material
für die Dach- bzw.
Fassadenbekleidung bereits zu großen Teilen vorhanden
ist.

Lage des Grundstücks
Das Baugrundstück Wagner-Régeny-Allee 9 in 12487
Berlin (Gemarkung Treptow, Flur
151, Flurstück 109) befindet sich auf dem Grundstück
eines ehemaligen
Bahnbetriebswerks in Schöneweide.

Grundstück
Die Planung des Werkstattgebäudes für die
internationale Jugendbauhütte erfolgt auf
einem Teilgrundstück von 1.187m2 auf dem Grundstück
des ehemaligen
Bahnbetriebswerks in Schöneweide. Die Gesamtanlage
steht unter Denkmalschutz (s.
Eintrag Denkmaldatenbank des Landes Berlin Obj. Dok.
Nr.: 09045261, Gemarkung
Treptow, Flurstück 104)

Das Bauhofgelände ist ideal über die S-Bahn Station
Johannisthal angebunden. Die
Zufahrt zum Baugrundstück mit dem Auto erfolgt über
die Benno-König-Straße und die
Wagner-Régeny-Allee, die Zufahrt auf das Baugrundstück
wird neu hergestellt. Auf der
gegenüberliegenden Seite der Wagner-Régeny-Allee sowie
östlich des Baugrundstücks
ist eine neue Bebauung geplant.

Das Teilgrundstück auf dem das Werkstattgebäude
errichtet werden soll, ist bisher nur
eine Brachfläche auf dem Grundstück des
Bahnbetriebswerks, welches ursprünglich von
der Bahn als Rangierfläche genutzt wurde. Seit etwa
1906 war das Gelände Teil des
Rangierbahnhofs Berlin-Schöneweide und es führten
Schienen über das Grundstück. Der
Rangierbahnhof wurde 1998 geschlossen, die Schienen
wurden in der Folge rückgebaut.

Die mittlere geplante Geländehöhe um das Gebäude liegt
bei 35,60m ü. NN (±0,00 =
35,70 m ü. NN).

Beschreibung Gebäude
Bezeichnung, Gebäudegeometrie, Nutzung
Werkstattgebäude für die Jugendbauhütte
BGF: ca. 568 m2
BRI: ca. 2.608 m3
Ausdehnung: ca. 35m x 20m
Nutzung: Werkstattgebäude
Gebäude-Null: ±0,00 = 35,70m ü. NN

Baubeschreibung Architekt
Bauweise:
Das Gebäude wird als 1,5 geschossiges Gebäude in
Holzbauweise errichtet.
Der im Grundriss L-förmige Baukörper schließt zur
Wagner-Régeny-Allee beinahe als
Grenzbebauung an. Hier ist der Baukörper
zweigeschossig und ca. 35,5m lang. Der
Firstpunkt dieses Satteldaches hat eine Höhe von ca.
6,75m ü. GOK (= 42,45m ü NN).
Zur Privatstraße ist das Gebäude ca. 20,5m lang. Hier
beträgt die Höhe der
eingeschossigen Werkhalle an ihrem höchsten Punkt des
Sheddachs ca. 7,60m GOK.
Die Traufkanten staffeln sich von ca. 5,60m im Bereich
der Wagner-Régeny-Allee zum
Werkhof ab. Im Bereich des Satteldachs sind es.ca.
4,30m bzw. 3,10m im Bereich des
Sheddachs.

Barrierefreiheit:
Die Außenanlagen sind so gestaltet, dass der Zugang
zum Gebäude barrierefrei möglich
ist. Ein barrierefreier PKW Stellplatz ist im
Freilager vorgesehen. Im Werkstattgebäude ist
das komplette Erdgeschoss barrierefrei gestaltet. Ein
barrierefreies WC ist ebenfalls
vorgesehen. Das Obergeschoss mit den geplanten
Nebennutzungen ist nicht barrierefrei
geplant.

Gebäude:
- Gründung: Flachgründung aus Einzel- und
Streifenfundamenten, unbewehrte
Bodenplatte auf lastabtragendem Schaumglasschotter
- Tragwerk: Holzskelettbauweise, tragende und
aussteifende Stützen und Unterzüge,
- Decken: Holzbalkendecke
- Dach: Sattel- bzw. Sheddach Metalldeckung und
außenliegende Entwässerung
- Außenwände: Holzrahmenbauweise mit Holzfaserdämmung
- Außenwandbekleidung: Hinterlüftete Holzfassade im
Erdgeschoss, Metallfassade aus
wiederverwendeten Blechen im Obergeschoss
- Außentüren - und Fenster: teilweise wiederverwendete
Fenster, Doppelkastenfenster
aus Holz
- Innenwände: Ständerkonstruktionen mit innenliegender
Holzfaserdämmung, beidseitig
doppelte Gipsfaser-Beplankung in Schmiede, sonst
Lehmputz oder Spanplatten
- Innentüren: Holztüren, lackiert
- Innentreppe: Massivholztreppe
- Außentreppe: Stahlkonstruktion
- Fußbodenaufbau: Industrieboden (unbewehrte
Bodenplatte)

Baubeschreibung Technische Anlagen
Wärmeversorgung:
Die Wärmeversorgung wird über einen Fenrwärmeanschluss
sichergestellt. Die Übergabe an
das Gebäude erfolgt über Heizkörper.

Lüftung:
Grundsätzlich wird das Gebäude natürlich belüftet. Ein
Innenliegendes WC und Lager wird
mech. entlüftet. Die Frischluftzufuhr erfolgt über
Nachströmöffnungen an den Türen.
In der Schmiede werden nutzungsbedingte Abgasanlagen
eingebaut.

Aufzug:
Es ist ein kein Aufzug geplant

 PV-Anlage:
 Auf dem Dach wird eine Photovoltaikanlage installiert.

Baubeschreibung Bauphysik
Schallschutz
Die Gebäude werden die gesetzliche Mindestanforderung
an den
Schallschutz einhalten. Detaillierte Angaben sind dem
beiliegenden
Schallschutznachweis zu entnehmen.

Anforderung nach GEG
Die Gebäude werden über Fernwärme versorgt. Das
Gebäude entspricht
den Anforderungen des GEG. Detaillierte Angaben sind
dem beiliegenden
GEG-Nachweis zu entnehmen.

Baubeschreibung Brandschutz
Das Gebäude bildet im Wesentlichen einen
Brandabschnitt, aus jeder Nutzungseinheit gibt
es zwei bauliche Rettungswege.
Die Trennwände zwischen einzelnen Nutzungseinheiten,
insbesondere zu den Werkstätten,
haben Brandschutzanforderungen. Die
Löschwasserversorgung erfolgt über Hydranten.
Notwendige Feuerwehrabstellflächen sind vorhanden.
Weiterführende Angaben sind dem beiliegenden
Brandschutzkonzept zu entnehmen.

*Hinweis*
3. Bezeichnung der Baustelle: Neubau einer Holz- und
Metallwerkstatt für die Jugendbauhütte
Die Ausschreibung bezieht sich auf den Neubau des
Werkstattgebäudes für die Jugendbauhütte
inkl. der direkt zugehörigen Außenanlagen.

### Titel 01 Planungsphase

**01.1 Erstellung des Sicherheits- und Gesundheitsschutzplanes**
Erstellung des Sicherheits- und
Gesundheitsschutzplanes.
Dieser wird auf der Baustelle ausgehängt.
Menge: 1,000 psch

**01.2 Erstellung der Baustellenordnung**
Erstellung der Baustellenordnung. Diese wird auf der
Baustelle
ausgehängt.
Menge: 1,000 psch

**01.3 Erstellung der Liste naheliegender Unfallärzte**
Menge: 1,000 psch

**01.4 Erstellung Hinweisbeschilderung**
Erstellung, Lieferung und Fortschreibung der für die
Baumaßnahme erforderlichen Hinweis-, Warn- und
Verbotsbeschilderung einschließlich Abstimmungen mit
dem
Auftraggeber. Sämtliche Kosten sind mit dem
Pauschalpreis
abgegolten
Menge: 1,000 psch

### Titel 02 Ausführungsphase

**02.1 Kontrollbefahrung der Baustelle**
Stellung eines SiGeKo und Kontrollbefahrung der
Baustelle
nach Abstimmung (mindestens alle 14 Tage), November
2026
bis März 2028, Begehung inkl. An- und Abfahrt sowie
Protokollerstellung und Ersteinweisung in SiGe-Plan.
Abrechnung erfolgt nach tatsächlich umgesetzten
Begehungen /
Kontrollen.

Die Einweisung der Einzelgewerke erfolgt durch den AN
jeweils
vor Ausführungsbeginn des Gewerkes. Weitere
Einweisungen
werden durch den AN nach Bedarf durchgeführt
(Altlasten,
Vorkommnisse).

Der AN führt regelmäßig Baustellenbegehungen auf
Grundlage
arbeitssicherheits- und gesundheitsschutztechnischer
Belange
durch und erstellt anschließend
Sicherheitsbegehungsberichte,
die er dem AG und den betreffenden Firmen zukommen
lässt.
Menge: 40,000 St

USt %: 19,00
